# Válvula esfera 1 pieza tipo wafer con cámara de calefacción, serie 5115 de Genebre. 1" GNP-44 - De Genebre

- Propiedad del archivo: CONSTRUNARIO
- Formato: FIEBDC-3/2012
- Programa: Construnario Versión 3.51
- Fecha de los precios: 07/10/2024
- Divisa: EUR

**GEN5115 06 128** u Válvula esfera 1 pieza tipo wafer con cámara de calefacción, serie 5115 de Genebre. 1" GNP-44 - De Genebre
Precio: 438.21
Válvula esfera 1 pieza tipo wafer con cámara de calefacción, serie 5115 de Genebre. 1" GNP-44 1. Válvula esfera paso total tipo wafer con cámara de calefacción. 2. Montaje entre bridas DIN PN-16. 3. Construcción en Acero ASTM A 105. 4. Asientos y Juntas PTFE. 5. Presión de trabajo máxima 16 bar. 6. Temperatura de trabajo –20 ºC + 180 ºC. 7. Conexión a cámara de calefacción rosca 3/4" G. Válvula esfera 1 pieza tipo wafer con cámara de calefacción. Cuerpo: acero al carbono forjado A-105. bola, eje y tapa: inox. AISI 304 asientos y juntas: PTFE. Temp. -20ºC +180ºC. Mando manual por palanca. Con actuador GNP Código EAN: 8428381235934
