# 5119 Válvula mariposa tipo wafer 4" GNP-195/S5 - De Genebre

- Propiedad del archivo: CONSTRUNARIO
- Formato: FIEBDC-3/2012
- Programa: Construnario Versión 3.51
- Fecha de los precios: 28/06/2024
- Divisa: EUR

**GEN5119 12 148** u 5119 Válvula mariposa tipo wafer 4" GNP-195/S5 - De Genebre
Precio: 371.71
Válvula mariposa tipo wafer: pn-16 cuerpo hierro fundido disco: acero inox. Aisi 316 elastómero: epdm actuador neumático GNP-195/S5 medida 4". Código EAN: 8428381235040
