# Válvula mariposa tipo wafer, con actuador neumático, referencia 5119 12 64 de Genebre 4' GN-20 - De Genebre

- Propiedad del archivo: CONSTRUNARIO
- Formato: FIEBDC-3/2012
- Programa: Construnario Versión 3.51
- Fecha de los precios: 09/10/2024
- Divisa: EUR

**GEN5119 12 64** u Válvula mariposa tipo wafer, con actuador neumático, referencia 5119 12 64 de Genebre 4' GN-20 - De Genebre
Precio: 271.18
Válvula mariposa tipo wafer: pn-16 cuerpo hierro fundido disco: acero inox. Aisi 316 elastómero: epdm actuador neumático GN-20 medida 4". Código EAN: 8428381190363
