# Válvula mariposa tipo wafer, con actuador neumático, referencia 5119 14 88 de Genebre 6' GN-35/S5 - De Genebre

- Propiedad del archivo: CONSTRUNARIO
- Formato: FIEBDC-3/2012
- Programa: Construnario Versión 3.51
- Fecha de los precios: 28/06/2024
- Divisa: EUR

**GEN5119 14 88** u Válvula mariposa tipo wafer, con actuador neumático, referencia 5119 14 88 de Genebre 6' GN-35/S5 - De Genebre
Precio: 520.69
Válvula mariposa tipo wafer: pn-16 cuerpo hierro fundido disco: acero inox. Aisi 316 elastómero: epdm actuador neumático GN-35/S5 medida 6". Código EAN: 8428381190424
