# Válvula mariposa tipo wafer, con actuador neumático, referencia 5119 24 102 de Genebre 16' GN-70/S6 - De Genebre

- Propiedad del archivo: CONSTRUNARIO
- Formato: FIEBDC-3/2012
- Programa: Construnario Versión 3.51
- Fecha de los precios: 28/06/2024
- Divisa: EUR

**GEN5119 24 102** u Válvula mariposa tipo wafer, con actuador neumático, referencia 5119 24 102 de Genebre 16' GN-70/S6 - De Genebre
Precio: 5536.00
Válvula mariposa tipo wafer: pn-16 cuerpo hierro fundido disco: acero inox. Aisi 316 elastómero: epdm actuador neumático gn-70/s6 medida 16" de Genebre 5119 Código EAN: 8428381204756
