# 5525 Válvula de esfera 2 piezas bridada 3/4" GNP-44 - De Genebre

- Propiedad del archivo: CONSTRUNARIO
- Formato: FIEBDC-3/2012
- Programa: Construnario Versión 3.51
- Fecha de los precios: 28/06/2024
- Divisa: EUR

**GEN5525 05 128** u 5525 Válvula de esfera 2 piezas bridada 3/4" GNP-44 - De Genebre
Precio: 231.78
Válvula esfera 2 piezas: cuerpo: gg-25 esfera y eje: inox. Aisi 304 asientos y juntas: ptfe. Juntas tóricas eje: fkm (vitón) extremos: bridas din pn-16 longitud: din 3202 f4 1/2" a 4" f5 5" a 8" actuador neumático gnp-44 medida 3/4". Código EAN: 8428381232469
