# Válvula esfera 2 piezas bridada, serie 5525 de Genebre. 1 1/4" GNP-60/S5 - De Genebre

- Propiedad del archivo: CONSTRUNARIO
- Formato: FIEBDC-3/2012
- Programa: Construnario Versión 3.51
- Fecha de los precios: 07/10/2024
- Divisa: EUR

**GEN5525 07 140** u Válvula esfera 2 piezas bridada, serie 5525 de Genebre. 1 1/4" GNP-60/S5 - De Genebre
Precio: 329.62
Válvula esfera 2 piezas bridada. Montaje directo de actuadores S/ISO 5211. Cuerpo: fundición nodular GGG-40. Esfera y eje: AISI 304. Asientos: PTFE + 15% FV. Tórica eje: vitón. Presión máx.: 16 kg/cm2. Temp. -30ºC +180ºC. Mando manual por palanca con sistema de bloqueo. L: S/DIN 3202 F-4. Con actuador GNP Código EAN: 8428381232605
