# Válvula esfera 2 piezas bridada, referencia 5526A 04 73 de Genebre 1/2' GN-15/S3 - De Genebre

- Propiedad del archivo: CONSTRUNARIO
- Formato: FIEBDC-3/2012
- Programa: Construnario Versión 3.51
- Fecha de los precios: 28/06/2024
- Divisa: EUR

**GEN5526A0473** u Válvula esfera 2 piezas bridada, referencia 5526A 04 73 de Genebre 1/2' GN-15/S3 - De Genebre
Precio: 236.85
Válvula esfera 2 piezas bridada. Actuador neumático. Doble efecto. GN-15/S3 medida 1/2". Código EAN: 8428381243687
