# 5526A Válvula esfera 2 piezas bridada 3/4" GNP-44/S4 - De Genebre

- Propiedad del archivo: CONSTRUNARIO
- Formato: FIEBDC-3/2012
- Programa: Construnario Versión 3.51
- Fecha de los precios: 28/06/2024
- Divisa: EUR

**GEN5526A 05 132** u 5526A Válvula esfera 2 piezas bridada 3/4" GNP-44/S4 - De Genebre
Precio: 274.37
Válvula esfera 2 piezas bridada. Actuador neumático. Simple efecto. GNP-44/S4 medida 3/4". Código EAN: 8428381243786
