# 5526A Válvula esfera 2 piezas bridada 1 1/4" GNP-60/S5 - De Genebre

- Propiedad del archivo: CONSTRUNARIO
- Formato: FIEBDC-3/2012
- Programa: Construnario Versión 3.51
- Fecha de los precios: 28/06/2024
- Divisa: EUR

**GEN5526A 07 140** u 5526A Válvula esfera 2 piezas bridada 1 1/4" GNP-60/S5 - De Genebre
Precio: 384.87
Válvula esfera 2 piezas bridada. Actuador neumático. Simple efecto. GNP-60/S5 medida 1 1/4". Código EAN: 8428381243809
