# Válvula esfera 2 piezas bridada, referencia 5526A 07 76 de Genebre 1 1/4' GN-20/S4 - De Genebre

- Propiedad del archivo: CONSTRUNARIO
- Formato: FIEBDC-3/2012
- Programa: Construnario Versión 3.51
- Fecha de los precios: 02/07/2024
- Divisa: EUR

**GEN5526A0776** u Válvula esfera 2 piezas bridada, referencia 5526A 07 76 de Genebre 1 1/4' GN-20/S4 - De Genebre
Precio: 366.54
Válvula esfera 2 piezas bridada. Actuador neumático. Doble efecto. GN-20/S4 medida 1 1/4". Código EAN: 8428381243717
