# 5526A Válvula esfera 2 piezas bridada 1 1/2" GNP-94/S5 - De Genebre

- Propiedad del archivo: CONSTRUNARIO
- Formato: FIEBDC-3/2012
- Programa: Construnario Versión 3.51
- Fecha de los precios: 28/06/2024
- Divisa: EUR

**GEN5526A 08 144** u 5526A Válvula esfera 2 piezas bridada 1 1/2" GNP-94/S5 - De Genebre
Precio: 467.53
Válvula esfera 2 piezas bridada. Actuador neumático. Simple efecto. GNP-94/S5 medida 1 1/2". Código EAN: 8428381243816
