# 5526A Válvula esfera 2 piezas bridada 2" GNP-44 - De Genebre

- Propiedad del archivo: CONSTRUNARIO
- Formato: FIEBDC-3/2012
- Programa: Construnario Versión 3.51
- Fecha de los precios: 28/06/2024
- Divisa: EUR

**GEN5526A 09 128** u 5526A Válvula esfera 2 piezas bridada 2" GNP-44 - De Genebre
Precio: 467.51
Válvula esfera 2 piezas bridada. Actuador neumático. Doble efecto. Gnp-44 medida 2". Código EAN: 8428381243649
