# Válvula esfera 2 piezas bridada, referencia 5526A 09 78 de Genebre 2' GN-30/S4 - De Genebre

- Propiedad del archivo: CONSTRUNARIO
- Formato: FIEBDC-3/2012
- Programa: Construnario Versión 3.51
- Fecha de los precios: 28/06/2024
- Divisa: EUR

**GEN5526A0978** u Válvula esfera 2 piezas bridada, referencia 5526A 09 78 de Genebre 2' GN-30/S4 - De Genebre
Precio: 555.94
Válvula esfera 2 piezas bridada. Actuador neumático. Doble efecto. GN-30/S4 medida 2". Código EAN: 8428381243731
