# 5526A Válvula esfera 2 piezas bridada 2 1/2" GNP-94 - De Genebre

- Propiedad del archivo: CONSTRUNARIO
- Formato: FIEBDC-3/2012
- Programa: Construnario Versión 3.51
- Fecha de los precios: 28/06/2024
- Divisa: EUR

**GEN5526A 10 142** u 5526A Válvula esfera 2 piezas bridada 2 1/2" GNP-94 - De Genebre
Precio: 670.36
Válvula esfera 2 piezas bridada. Actuador neumático. Doble efecto. Gnp-94 medida 2 1/2". Código EAN: 8428381243656
