# Válvula esfera 2 piezas bridada, serie 5526A de Genebre. 4" GNP-198 - De Genebre

- Propiedad del archivo: CONSTRUNARIO
- Formato: FIEBDC-3/2012
- Programa: Construnario Versión 3.51
- Fecha de los precios: 07/10/2024
- Divisa: EUR

**GEN5526A 12 150** u Válvula esfera 2 piezas bridada, serie 5526A de Genebre. 4" GNP-198 - De Genebre
Precio: 1396.66
Válvula esfera 2 piezas bridada, serie 5526A de Genebre. 4" GNP-198 1. Válvula de esfera paso total, 2 piezas. 2. Extremos Bridados según ASME B 16.5. ANSI Clase 150. 3. Construcción en Acero al Carbono WCB. 4. Normas de diseño ASME B 16.34. 5. Longitud entre caras según ASME B 16.10. 6. Asientos PTFE + 25 % Grafito. 7. Junta de cuerpo : PTFE + Grafito ( de ½” a 1 ¼”) AISI 304 + Grafito (de 1 ½” a 6”) 8. Certificación Fire Safe según EN 10497. 9. Vástago inexpulsable. 10. Montaje actuador directo según ISO 5211. 11. Sistema de bloqueo incorporado. 12. Dispositivo Antiestático. 13. Inspección y ensayos según API 598, API 6D 14. Presión de trabajo máxima 19 Kg/cm2. 15. Temperatura de trabajo –30 ºC + 250 ºC. Válvula esfera 2 piezas bridada. Montaje directo de actuadores s/ISO 5211. Diseño fire safe. Dispositivo antiestático. Cuerpo: acero al carbono WCB (microfusión). Esfera y eje: AISI 316. Asientos: PTFE + 25 % Grafito. Tórica eje: vitón. Presión máx.: 19 kg/cm2. Temp. -30ºC +220ºC. Mando manual por palanca con sistema de bloqueo. Con actuador GNP Código EAN: 8428381243670
