# 5526A Válvula esfera 2 piezas bridada 6" GNP-1280/S5 - De Genebre

- Propiedad del archivo: CONSTRUNARIO
- Formato: FIEBDC-3/2012
- Programa: Construnario Versión 3.51
- Fecha de los precios: 28/06/2024
- Divisa: EUR

**GEN5526A 14 172** u 5526A Válvula esfera 2 piezas bridada 6" GNP-1280/S5 - De Genebre
Precio: 3410.14
Válvula esfera 2 piezas bridada. Actuador neumático. Simple efecto. GNP-1280/S5 medida 6". Código EAN: 8428381292180
