# Válvula de esfera 2 piezas brida, con actuador neumático, referencia 5528A 06 49 de Genebre. 1' GN-17/S4 - De Genebre

- Propiedad del archivo: CONSTRUNARIO
- Formato: FIEBDC-3/2012
- Programa: Construnario Versión 3.51
- Fecha de los precios: 02/07/2024
- Divisa: EUR

**GEN5528A 06 49** u Válvula de esfera 2 piezas brida, con actuador neumático, referencia 5528A 06 49 de Genebre. 1' GN-17/S4 - De Genebre
Precio: 339.52
Válvula esfera 2 piezas bridada características de válvula ver art.2528a actuador simple efecto: GN-17/S4 medida 1". Código EAN: 8428381214045
