# 5528A Válvula de esfera 2 piezas brida 1 1/4" GNP-60/S5 - De Genebre

- Propiedad del archivo: CONSTRUNARIO
- Formato: FIEBDC-3/2012
- Programa: Construnario Versión 3.51
- Fecha de los precios: 28/06/2024
- Divisa: EUR

**GEN5528A 07 140** u 5528A Válvula de esfera 2 piezas brida 1 1/4" GNP-60/S5 - De Genebre
Precio: 435.36
Válvula esfera 2 piezas bridada características de válvula ver art.2528a actuador doble efecto: GNP-60/S5 medida 1 1/4". Código EAN: 8428381233077
