# Válvula de esfera 2 piezas brida, con actuador neumático, referencia 5528A 07 76 de Genebre. 1 1/4' GN-20/S4 - De Genebre

- Propiedad del archivo: CONSTRUNARIO
- Formato: FIEBDC-3/2012
- Programa: Construnario Versión 3.51
- Fecha de los precios: 09/10/2024
- Divisa: EUR

**GEN5528A 07 76** u Válvula de esfera 2 piezas brida, con actuador neumático, referencia 5528A 07 76 de Genebre. 1 1/4' GN-20/S4 - De Genebre
Precio: 424.31
Válvula esfera 2 piezas bridada características de válvula ver art.2528a actuador simple efecto: GN-20/S4 medida 1 1/4". Código EAN: 8428381214052
