# Válvula de esfera 2 piezas brida, con actuador neumático, referencia 5528A 08 63 de Genebre. 1 1/2' GN-15 - De Genebre

- Propiedad del archivo: CONSTRUNARIO
- Formato: FIEBDC-3/2012
- Programa: Construnario Versión 3.51
- Fecha de los precios: 02/07/2024
- Divisa: EUR

**GEN5528A 08 63** u Válvula de esfera 2 piezas brida, con actuador neumático, referencia 5528A 08 63 de Genebre. 1 1/2' GN-15 - De Genebre
Precio: 417.27
Válvula esfera 2 piezas bridada características de válvula ver art. 2528a actuador doble efecto: GN-15 medida 1 1/2". Código EAN: 8428381213840
