# Válvula de esfera 2 piezas brida, con actuador neumático, referencia 5528A 09 78 de Genebre. 2' GN-30/S4 - De Genebre

- Propiedad del archivo: CONSTRUNARIO
- Formato: FIEBDC-3/2012
- Programa: Construnario Versión 3.51
- Fecha de los precios: 02/07/2024
- Divisa: EUR

**GEN5528A 09 78** u Válvula de esfera 2 piezas brida, con actuador neumático, referencia 5528A 09 78 de Genebre. 2' GN-30/S4 - De Genebre
Precio: 647.24
Válvula esfera 2 piezas bridada características de válvula ver art.2528a actuador simple efecto: gn-30/s4 medida 2" de Genebre 5528A Código EAN: 8428381214076
