# 5528A Válvula de esfera 2 piezas brida 6" GNP-1280/S5 - De Genebre

- Propiedad del archivo: CONSTRUNARIO
- Formato: FIEBDC-3/2012
- Programa: Construnario Versión 3.51
- Fecha de los precios: 28/06/2024
- Divisa: EUR

**GEN5528A 14 172** u 5528A Válvula de esfera 2 piezas brida 6" GNP-1280/S5 - De Genebre
Precio: 5236.01
Válvula esfera 2 piezas bridada características de válvula ver art.2528a actuador doble efecto: GNP-1280/S5 medida 6". Código EAN: 8428381233138
