# Válvula de esfera 2 piezas brida, con actuador neumático, referencia 5528A 16 93 de Genebre. 8' GN-65/S5 - De Genebre

- Propiedad del archivo: CONSTRUNARIO
- Formato: FIEBDC-3/2012
- Programa: Construnario Versión 3.51
- Fecha de los precios: 28/06/2024
- Divisa: EUR

**GEN5528A 16 93** u Válvula de esfera 2 piezas brida, con actuador neumático, referencia 5528A 16 93 de Genebre. 8' GN-65/S5 - De Genebre
Precio: 9373.99
Válvula esfera 2 piezas bridada características de válvula ver art.2528a actuador simple efecto: GN-65/S5 medida 8". Código EAN: 8428381214120
