# Válvula esfera 2 piezas bridada, serie 5529 de Genebre. 2 1/2" GNP-60 - De Genebre

- Propiedad del archivo: CONSTRUNARIO
- Formato: FIEBDC-3/2012
- Programa: Construnario Versión 3.51
- Fecha de los precios: 07/10/2024
- Divisa: EUR

**GEN5529 10 138** u Válvula esfera 2 piezas bridada, serie 5529 de Genebre. 2 1/2" GNP-60 - De Genebre
Precio: 1215.58
Válvula esfera 2 piezas bridada, serie 5529 de Genebre. 2 1/2" GNP-60 1. Válvula de esfera paso total, 2 piezas. 2. Extremos Bridados según EN 1092 PN 40. 3. Construcción en Acero Inoxidable 1.4408 (CF8M). 4. Longitud entre caras según EN 558 serie 27. 5. Asientos PTFE + 15 % F.V. (otro material consultar) 6. Tórica en el eje de FPM (Viton). 7. Vástago inexpulsable. 8. Montaje actuador directo según ISO 5211 9. Sistema de bloqueo incorporado. 10. Dispositivo Anti-estático. 11. Diseño anti-fuego. 12. Presión de trabajo máxima 40 bar. 13. Temperatura de trabajo –30 ºC + 180 ºC. Válvula esfera 2 piezas bridada. Cuerpo: CF8M (316). Asientos y juntas: PTFE +15% FV. Tórica eje: vitón. Presión máx.: 40 BAR. Temp.: -30ºC +180ºC. Mando manual por palanca. L: S/DIN 3202 F-4 DN 65 DN 100. F-5 DN 125 DN 200. Con actuador GNP Código EAN: 8428381235248
