# Válvula esfera 2 piezas bridada, con actuador neumático, referencia 5529 10 79 de Genebre. 2 1/2' GN-35/S3 - De Genebre

- Propiedad del archivo: CONSTRUNARIO
- Formato: FIEBDC-3/2012
- Programa: Construnario Versión 3.51
- Fecha de los precios: 07/10/2024
- Divisa: EUR

**GEN55291079** u Válvula esfera 2 piezas bridada, con actuador neumático, referencia 5529 10 79 de Genebre. 2 1/2' GN-35/S3 - De Genebre
Precio: 1349.48
Válvula esfera 2 piezas: const.: inox. Aisi 316 asientos y juntas: ptfe. + fv juntas tóricas eje: fkm (vitón) extremos: bridas din pn-40 longitud: din 3202 f4 1/2" a 4" f5 5" a 8" actuador neumático GN-35/S3 medida 2 1/2". Código EAN: 8428381191773
