# 5540 Válvula esfera 3 vías bridada "L" 1 1/4" GNP-44 - De Genebre

- Propiedad del archivo: CONSTRUNARIO
- Formato: FIEBDC-3/2012
- Programa: Construnario Versión 3.51
- Fecha de los precios: 28/06/2024
- Divisa: EUR

**GEN5540 07 128** u 5540 Válvula esfera 3 vías bridada "L" 1 1/4" GNP-44 - De Genebre
Precio: 959.82
Válvula esfera 3 vías bridada "L" características de válvula art. 2540 actuador neumático doble efecto: gnp-44 medida 1 1/4". Código EAN: 8428381232179
