# 5540 Válvula esfera 3 vías bridada "L" 3" GNP-198 - De Genebre

- Propiedad del archivo: CONSTRUNARIO
- Formato: FIEBDC-3/2012
- Programa: Construnario Versión 3.51
- Fecha de los precios: 28/06/2024
- Divisa: EUR

**GEN5540 11 150** u 5540 Válvula esfera 3 vías bridada "L" 3" GNP-198 - De Genebre
Precio: 3946.04
Válvula esfera 3 vías bridada "L" características de válvula art. 2540 actuador neumático doble efecto: gnp-198 medida 3". Código EAN: 8428381232216
