# 5540 Válvula esfera 3 vías bridada "L" 4" GNP-1280/S5 - De Genebre

- Propiedad del archivo: CONSTRUNARIO
- Formato: FIEBDC-3/2012
- Programa: Construnario Versión 3.51
- Fecha de los precios: 28/06/2024
- Divisa: EUR

**GEN5540 12 172** u 5540 Válvula esfera 3 vías bridada "L" 4" GNP-1280/S5 - De Genebre
Precio: 5994.21
Válvula esfera 3 vías bridada "L" características de válvula art. 2540 actuador neumático doble efecto: GNP-1280/S5 medida 4". Código EAN: 8428381232292
