# 5608A Válvula mariposa tipo LUG ANSI 12" - De Genebre

- Propiedad del archivo: CONSTRUNARIO
- Formato: FIEBDC-3/2012
- Programa: Construnario Versión 3.51
- Fecha de los precios: 02/07/2024
- Divisa: EUR

**GEN5608A 20 62** u 5608A Válvula mariposa tipo LUG ANSI 12" - De Genebre
Precio: 2713.08
Válvula mariposa tipo LUG ANSI. Características de válvula ver art. 2108a. Especificar tensión de alimentación necesaria. Servomotor trifásico. Medida 12". Código EAN: 8428381284277
