# 5615 Válvula esfera 1 pieza tipo wafer con cámara calefacción 3" - De Genebre

- Propiedad del archivo: CONSTRUNARIO
- Formato: FIEBDC-3/2012
- Programa: Construnario Versión 3.51
- Fecha de los precios: 02/07/2024
- Divisa: EUR

**GEN5615 11 53** u 5615 Válvula esfera 1 pieza tipo wafer con cámara calefacción 3" - De Genebre
Precio: 1873.94
Válvula esfera 1 pieza tipo wafer con cámara de calefacción montaje entre bridas pn-16 cuerpo: acero carbonado a-105 esfera eje y tapa: inox. Aisi 304 juntas: ptfe temp. Máx.: -20ºC +180ºC medida 3". Código EAN: 8428381175629
