# 5618 Válvula esfera 1 pieza tipo wafer 3" - De Genebre

- Propiedad del archivo: CONSTRUNARIO
- Formato: FIEBDC-3/2012
- Programa: Construnario Versión 3.51
- Fecha de los precios: 09/10/2024
- Divisa: EUR

**GEN5618 11 48** u 5618 Válvula esfera 1 pieza tipo wafer 3" - De Genebre
Precio: 1712.37
Válvula esfera 1 pieza tipo wafer. Características de válvula art. 2118. Especificar tensión de alimentación necesaria. Medida 3". Código EAN: 8428381244554
