# 5621 Válvula esfera 2 piezas 1/2" - De Genebre

- Propiedad del archivo: CONSTRUNARIO
- Formato: FIEBDC-3/2012
- Programa: Construnario Versión 3.51
- Fecha de los precios: 28/06/2024
- Divisa: EUR

**GEN5621 04 51** u 5621 Válvula esfera 2 piezas 1/2" - De Genebre
Precio: 376.31
Válvula esfera 2 piezas: const.: acero inox. Cf8m (316) microfusión asientos y juntas: ptfe + fv junta tórica eje: fkm (vitón) extremos: rosca gas din-259 medida 1/2". Código EAN: 8428381053460
