# Válvula de esfera, 2 piezas. Referencia 5623 05 45 de Genebre. 3/4'' - De Genebre

- Propiedad del archivo: CONSTRUNARIO
- Formato: FIEBDC-3/2012
- Programa: Construnario Versión 3.51
- Fecha de los precios: 28/06/2024
- Divisa: EUR

**GEN5623 05 45** u Válvula de esfera, 2 piezas. Referencia 5623 05 45 de Genebre. 3/4'' - De Genebre
Precio: 2559.83
Características de válvula ver art. 3023. Especificar tensión de alimentación necesaria. Solamente giro 0º - 90º (On - Off). Código EAN: 8428381245070
