# 5625 Válvula esfera 2 piezas bridada 2" - De Genebre

- Propiedad del archivo: CONSTRUNARIO
- Formato: FIEBDC-3/2012
- Programa: Construnario Versión 3.51
- Fecha de los precios: 28/06/2024
- Divisa: EUR

**GEN5625 09 52** u 5625 Válvula esfera 2 piezas bridada 2" - De Genebre
Precio: 708.81
Válvula esfera 2 piezas bridada cuerpo: fund. Gris gg-25 esfera y eje: inox. Aisi 304 asientos y juntas: ptfe. Junta tórica eje: fkm (vitón) extremos: bridas din pn-16 longuitud: din 3202 f4 1/2" a 4" f5 5" a 8" medida 2". Código EAN: 8428381033820
