# 5625 Válvula esfera 2 piezas bridada 8" - De Genebre

- Propiedad del archivo: CONSTRUNARIO
- Formato: FIEBDC-3/2012
- Programa: Construnario Versión 3.51
- Fecha de los precios: 02/07/2024
- Divisa: EUR

**GEN5625 16 57** u 5625 Válvula esfera 2 piezas bridada 8" - De Genebre
Precio: 5916.21
Válvula esfera 2 piezas bridada cuerpo: fund. Gris gg-25 esfera y eje: inox. AISI 304 asientos y juntas: ptfe. Junta tórica eje: fkm (vitón) extremos: bridas din pn-16 longitud: din 3202 f4 1/2" a 4" f5 5" a 8" servomotor trifásico. Medida 8". Código EAN: 8428381193678
