# 5626A Válvula de esfera 2 piezas bridada 1/2" - De Genebre

- Propiedad del archivo: CONSTRUNARIO
- Formato: FIEBDC-3/2012
- Programa: Construnario Versión 3.51
- Fecha de los precios: 09/10/2024
- Divisa: EUR

**GEN5626A 04 51** u 5626A Válvula de esfera 2 piezas bridada 1/2" - De Genebre
Precio: 428.12
Válvula esfera 2 piezas bridada con actuador eléctrico. Características de válvula ver art. 2526a. Medida 1/2". Código EAN: 8428381243878
