# 5626A Válvula de esfera 2 piezas bridada 3/4" - De Genebre

- Propiedad del archivo: CONSTRUNARIO
- Formato: FIEBDC-3/2012
- Programa: Construnario Versión 3.51
- Fecha de los precios: 09/10/2024
- Divisa: EUR

**GEN5626A 05 51** u 5626A Válvula de esfera 2 piezas bridada 3/4" - De Genebre
Precio: 443.87
Válvula esfera 2 piezas bridada con actuador eléctrico. Características de válvula ver art. 2526a. Medida 3/4". Código EAN: 8428381243885
