# 5628 Válvula esfera 2 piezas bridada 6" - De Genebre

- Propiedad del archivo: CONSTRUNARIO
- Formato: FIEBDC-3/2012
- Programa: Construnario Versión 3.51
- Fecha de los precios: 02/07/2024
- Divisa: EUR

**GEN5628 14 56** u 5628 Válvula esfera 2 piezas bridada 6" - De Genebre
Precio: 5442.06
Válvula esfera 2 piezas: construcción: INOX. AISI 316 asientos y juntas: ptfe + fv junta tórica eje: fkm (vitón) extremos: bridas din pn-16 longitud: din 3202 f4 1/2" a 4" f5 5" a 8". Servomotor trifásico. Medida 6". Código EAN: 8428381152385
