# 5628A Válvula esfera 2 piezas bridada 3" - De Genebre

- Propiedad del archivo: CONSTRUNARIO
- Formato: FIEBDC-3/2012
- Programa: Construnario Versión 3.51
- Fecha de los precios: 02/07/2024
- Divisa: EUR

**GEN5628A 11 48** u 5628A Válvula esfera 2 piezas bridada 3" - De Genebre
Precio: 1676.99
Válvula esfera 2 piezas bridada. Características de válvula art. 2528a. Especificar tensión de alimentación necesaria. Medida 3". Código EAN: 8428381244905
