# 5634 Válvula mariposa tipo wafer INOX 5" - De Genebre

- Propiedad del archivo: CONSTRUNARIO
- Formato: FIEBDC-3/2012
- Programa: Construnario Versión 3.51
- Fecha de los precios: 09/10/2024
- Divisa: EUR

**GEN5634 13 59** u 5634 Válvula mariposa tipo wafer INOX 5" - De Genebre
Precio: 2547.89
Válvula mariposa tipo wafer inoxidable. Características de válvula ver art. 2104. Especificar tensión de alimentación necesaria. Servomotor trifásico. Medida 5". Código EAN: 8428381243144
