# 5639 Válvula mariposa tipo wafer 8" - De Genebre

- Propiedad del archivo: CONSTRUNARIO
- Formato: FIEBDC-3/2012
- Programa: Construnario Versión 3.51
- Fecha de los precios: 02/07/2024
- Divisa: EUR

**GEN5639 16 54** u 5639 Válvula mariposa tipo wafer 8" - De Genebre
Precio: 1528.57
Válvula mariposa tipo wafer: pn.10/16 cuerpo hierro fundido disco: acero inox. Aisi 316 elastómero: epdm. Medida 8". Código EAN: 8428381151562
