# 5641 Válvula esfera 3 vías "T" 3/8" - De Genebre

- Propiedad del archivo: CONSTRUNARIO
- Formato: FIEBDC-3/2012
- Programa: Construnario Versión 3.51
- Fecha de los precios: 02/07/2024
- Divisa: EUR

**GEN5641 03 51** u 5641 Válvula esfera 3 vías "T" 3/8" - De Genebre
Precio: 445.16
Válvula esfera 3 vías paso "T" const.: acero inox. Cf8m (316) microfusión 4 asientos y juntas: ptfe + fv extremos: rosca gas din-259 medida 3/8". Código EAN: 8428381037859
