# 5643 Válvula esfera 3 vías bridada "L" 2" - De Genebre

- Propiedad del archivo: CONSTRUNARIO
- Formato: FIEBDC-3/2012
- Programa: Construnario Versión 3.51
- Fecha de los precios: 01/07/2024
- Divisa: EUR

**GEN5642 09 52** u 5643 Válvula esfera 3 vías bridada "L" 2" - De Genebre
Precio: 2061.69
Válvula esfera 3 vías bridadada "L". Características de válvula art. 2540. Especificar tensión de alimentación necesaria. Medida 2". Código EAN: 8428381215370
