# Válvula de esfera, 3 vías bridada tipo "T". Referencia 5645 10 48 de Genebre. 2 1/2'' - De Genebre

- Propiedad del archivo: CONSTRUNARIO
- Formato: FIEBDC-3/2012
- Programa: Construnario Versión 3.51
- Fecha de los precios: 02/07/2024
- Divisa: EUR

**GEN5645 10 48** u Válvula de esfera, 3 vías bridada tipo "T". Referencia 5645 10 48 de Genebre. 2 1/2'' - De Genebre
Precio: 1910.84
Válvula esfera 3 vías bridada "T". Cuerpo: Acero al Carbono 1.0619 (WCB) microfusión. Esfera acero inox. 304. Asientos PTFE. Presión máx. 16/40 bar según medida. Temp.: -30ºC +160ºC. Mando manual por palanca con sistema de bloqueo. Con actuador eléctrico rotativo GE multivoltaje. Código EAN: 8434055038305
