# 5942E Válvula mariposa extremos roscados/soldar doble efecto 2" GNP14 F04 - De Genebre

- Propiedad del archivo: CONSTRUNARIO
- Formato: FIEBDC-3/2012
- Programa: Construnario Versión 3.51
- Fecha de los precios: 02/07/2024
- Divisa: EUR

**GEN5942E 09 122** u 5942E Válvula mariposa extremos roscados/soldar doble efecto 2" GNP14 F04 - De Genebre
Precio: 286.61
Válvula mariposa extremos roscados/soldar. Características de válvula ver art. 2942. Características de actuador ver art. 2944. Actuador doble efecto medida 2". Código EAN: 8428381268659
