# 5942E Válvula mariposa extremos roscados/soldar doble efecto 4" - De Genebre

- Propiedad del archivo: CONSTRUNARIO
- Formato: FIEBDC-3/2012
- Programa: Construnario Versión 3.51
- Fecha de los precios: 09/10/2024
- Divisa: EUR

**GEN5942E 12 49** u 5942E Válvula mariposa extremos roscados/soldar doble efecto 4" - De Genebre
Precio: 747.05
Válvula mariposa extremos roscados/soldar. Características de válvula ver art. 2942. Características de actuador ver art. 2944. Actuador doble efecto medida 4". Código EAN: 8428381242437
