# 5950 Posicionador rotativo neumático señal 3-15PSI - De Genebre

- Propiedad del archivo: CONSTRUNARIO
- Formato: FIEBDC-3/2012
- Programa: Construnario Versión 3.51
- Fecha de los precios: 28/06/2024
- Divisa: EUR

**GEN5950 00** u 5950 Posicionador rotativo neumático señal 3-15PSI - De Genebre
Precio: 560.65
Posicionadores colocados sobre actuador neumático. Señal 3-15 psi. Código EAN: 8428381005742
