# Posicionador rotativo electroneumático, referencia 5951 06 de Genebre. Señal 4-20 mA - De Genebre

- Propiedad del archivo: CONSTRUNARIO
- Formato: FIEBDC-3/2012
- Programa: Construnario Versión 3.51
- Fecha de los precios: 28/06/2024
- Divisa: EUR

**GEN595106** u Posicionador rotativo electroneumático, referencia 5951 06 de Genebre. Señal 4-20 mA - De Genebre
Precio: 782.63
El posicionador Electro - Neumático es utilizado para el control de válvulas con actuador neumático rotativo por medio de una señal de control de 4 – 20 mA. 2. Se puede utilizar en actuadores neumáticos de doble efecto ó simple efecto. 3. Fácil ajuste del cero y el recorrido. 4. Fácil de invertir el sentido de giro (horario / anti - horario). 5. Rápida y exacta respuesta. 6. Bajo consumo de aire. 7. Fácil conexionado de las tuberías de aire. 8. Soporte regulable a H=20 ó H=30 según conexión Namur del actuador (incluido). Código EAN: 8428381257608
