# 5971 Reductor manual de emergencia 300Nm - De Genebre

- Propiedad del archivo: CONSTRUNARIO
- Formato: FIEBDC-3/2012
- Programa: Construnario Versión 3.51
- Fecha de los precios: 28/06/2024
- Divisa: EUR

**GEN5971 04** u 5971 Reductor manual de emergencia 300Nm - De Genebre
Precio: 262.11
Reductor manual de emergencia 300Nm. Código EAN: 8428381039600
